# Polleranlage Ruhrstraße
Angebotsaufforderung (GAEB DA XML 3.3, DA83)
Projekt: T-202...
Währung: EUR
Vergabeart: Öffentliche Ausschreibung
Ausführungsbeginn: 04.05.2020
Erstellt mit: GXML Toolbox V3.3 R20220330, ORCA AVA 27 27.00.00, 15.07.2026

## Vorbemerkungen
Baumaßnahme:
Hochsicherheitspoller Ruhrstraße Fröndenberg/Ruhr, Markt

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
Angaben zur Baustelle :
0.1.1 Lage der Baustelle, Umgebungsbedingungen, Zufahrtsmöglichkeiten :
Die Baustelle liegt im Zentrum der Stadt Fröndenberg/Ruhr (Kreis Unna), im Bereich der Straßen Markt, Harthaer Strape und Ruhrstraße.

Es wird empfohlen, dass sich der Bieter in dem für die Auftragsbearbeitung notwendigen Umfang mit den Örtlichkeiten vertraut macht.
Die Nutzung der Straßen und Platzflächen für Baufahrzeuge ist durch den AN selbst abzustimmen.

0.1.2 Art und Lage der zu erstellenden Freiflächen
Die Arbeiten umfassen die Neubau der Polleranlage in einem Teil des zentralen Innenstadtbereiches der Stadt Fröndenberg/Ruhr.
Vorbereitende Arbeiten / Abbruch:
Im Rahmen der ausgeschriebenen Leistungen fallen Abbrucharbeiten eines Teiles der vorhandenen Pflasterflächen sowie vorhandender Einbauten/Ausstattungsgegenstände an. Die vorhandenen Tragschichten bleiben erhalten und werden nur für neue Fundamente, Einbauten sowie Kanälen und Leitungen bzw. im Bereich von auszubauenden gebundenen Tragschichten/Einbauten/Ausstattungsgegenständen ergänzt bzw. neu eingebaut.
Bodenarbeiten:
Bodenarbeiten sind nur im geringem Umfang erforderlich, da der vorhandene Aufbau erhalten bleibt. Im Bereich von neuen Einbauten sowie Kanälen und Leitungen wird vorhandener Boden ausgebaut. Bodenmodellierungen sind nur in sehr geringem Umfang erforderlich, da die geplanten Höhen weitgehend den vorhandenen Höhen entsprechen.
Befestigte Flächen
Die Flächenbefestigung der neu zu gestaltenden Flächen erfolgt mit Natursteinpflaster.
Baukonstruktionen/Allgemeine Einbauten in Außenanlagen
Es sind Sitzgelegenheiten (als Fertigelemente sowie auf vorhandenen Mauern), Fahrradstellplätze, ein Spielgerät, Poller sowie Abfallbehälter herzustellen.
Technische Anlagen in Außenanlagen
0.1.3 Verkehrsverhältnisse auf der Baustelle, insbesondere Verkehrsbeschränkungen:
Die Zufahrt/Anlieferung zur Baustelleneinrichtungsfläche erfolgt über die Harthaer Straße.
Von der Baustelleneinrichtungsfläche können die Bauflächen über die Harthaer Straße und die Ruhrstraße erreicht werden. Diese Zufahrten werden zum Großteil als Fußgängerzone genutzt. Bei der Befahrung ist der fußläufige Verkehr zu beachten.

0.1.4 Für den Verkehr freizuhaltende Flächen :
Generell sind alle Grundstücks-/ Baustellenzufahrten sowie die öffentlichen Straßen für den Verkehr und von der Baustelleneinrichtung frei zu halten.Die Baustelle ist so abzusichern, dass die in der Baustelle stehenden / fahrenden Fahrzeuge zu jederzeit eine Rettungsgasse bilden können. Hierzu sind die Absperrbaken in einem solchen Abstand aufzustellen, dass Fahrzeuge zwischen diese ausweichen können. Bei der Lagerung von Baustoffen innerhalb der Baubereiche ist darauf zu achten, dass die Lagerflächen so angelegt werden, dass diese nicht die Stellflächen vor den Häusern für den Einsatz einer Drehleiter behindern.
0.1.5 Lage, Art, Anschlusswert und Bedingungen für das Überlassen von Anschlüssen für Wasser, Energie und Abwasser :
Alle für den Baustellenbetrieb, die Bauarbeiten sowie nachfolgenden Pflegearbeiten notwendigen Anschlüsse für Bauwasser, Baustrom und Schmutzwasserentsorgung sind durch den AN zu herzustellen.
Die Lieferung von Bauwasser und Baustrom sowie die Entsorgung von Schmutzwasser müssen durch den AN erfolgen, der AN hat dies mit einem entsprechenden Versorger eigenverantwortlich zu regeln.
Eine gesonderte Vergütung seitens des AG erfolgt dafür nicht.
Die Kosten sind in die Baustelleneinrichtung einzurechnen.
0.1.6 Lage und Ausmaß der dem Auftragnehmer für die Ausführung seiner Leistungen zur Benutzung oder Mitbenutzung überlassenen Flächen und Räume (Baustelleneinrichtungsfläche):
Als Baustelleneinrichtungsfläche kann ein Teilbereich eines vorhandenen Parkplatzes genutzt werden, der südlich der Bauflächen (zwischen Marktplatz und der Bahnstrecke) liegt.
Der AN hat einen eigenen Baustelleneinrichtungsplan mit Angaben zu Lagerplätzen und sonstigen für die Ausführung der Leistung notwendigen Flächen und ggf. Baustraßen anzufertigen.
Der Baustelleneinrichtungsplan ist dem AG zur Prüfung und Freigabe zu übergeben.
Müssen für die Durchführung der Baumaßnahme zusätzliche öffentliche bzw. fremde Flächen und Grundstücke in Anspruch genommen werden, so hat der AN sich eigenverantwortlich mit den zuständigen Behörden/Grundstückseigentümern abzustimmen, Beantragungen durchzuführen und die dafür entstehenden Kosten zu übernehmen.

0.1.7 Bodenverhältnisse, Baugrund und seine Tragfähigkeit, Ergebnisse von Bodenuntersuchungen :
Ein Boden-/Baugrundgutachten liegt vor. Für die Kalkulation sollte ein Boden BM-F1/BG-F1 kalkuliert werden.
0.1.9 Besondere umweltrechtliche Vorschriften :
Die geltenden umweltrechtlichen Vorschriften wie z.B. Kreislaufwirtschafts- und Abfallgesetz etc. sind bei der Baumaßnahme durch den AN zu beachten.
0.1.10 Besondere Vorgaben für die Entsorgung, z.B. Beschränkungen für die Beseitigung von Abwasser und Abfall :
Generell hat der AN alle mit der Errichtung der baulichen Anlagen durch ihn anfallenden Abfälle und sonstigen übrigen Stoffe unter Einhaltung der geltenden Vorschriften zu entsorgen bzw. einer Verwertung zuzuführen.
Die Kosten hierfür trägt der AN.

Aushubmaterialien:
Ein Boden-/Baugrundgutachten liegt vor. Die Entsorgung/Wiederverwertung der ausgebauten Schüttgüter/Baumaterialien ist unter bodengutachterlicher Begleitung durchzuführen.

Bauschutt und Abbruchmaterial:
Das Beseitigen aller Verunreinigungen (Abfälle, Bauschutt und dergl.) umfasst gegebenenfalls das Aufnehmen sowie die Verbringung in geeignete Behälter/Container.
Eventuelle Containerstandorte außerhalb der Baustelleneinrichtungsfläche sind mit der örtlichen Bauüberwachung abzustimmen.
Der AN hat die Kosten für die Gestellung und die Entsorgung der Container zu übernehmen.

Verpackungsmaterial:
Das Verpackungsmaterial gemäß Verpackungsverordnung bleibt im Eigentum des AN und ist eigenverantwortlich zu entsorgen.

Abwasser:
Anfallendes klärbares/unbelastetes Abwasser ist ordnungsgemäß in die öffentliche Kanalisation einzuleiten, belastete Abwässer sind entsprechend den örtlichen Vorschriften gesondert zu entsorgen.

Schad- und Gefahrenstoffe:
Sämtliche im Zuge des Bauvorhabens anfallenden Abfälle sind entsprechend ihrer abfallrechtlichen Einordnung einer ordnungsgemäßen Entsorgung (Verwertung bzw. nachhaltigen Beseitigung) zuzuführen. Kontaminierte bzw. schadstoffhaltige Materialien sowie ggf. vorhandene Schad- und Gefahrenstoffe sind dabei von den sonstigen Abfällen getrennt zu halten und nachweislich ordnungsgemäß zu entsorgen. Alle Entsorgungsnachweise sind dem AG im Original zu übergeben.

0.1.11 Schutzgebiete oder Schutzzeiten im Bereich der Baustelle, z.B. wegen Forderungen des Gewässer-, Boden-, Natur-, Landschafts- oder Immissionsschutzes; vorliegende Fachgutachten oder dergleichen :
Keine.
0.1.12 Art und Umfang des Schutzes von Bäumen, Pflanzbeständen, Vegetationsflächen, Verkehrsflächen, Bauteilen, Bauwerken, Grenzsteinen und dergleichen im Bereich der Baustelle :
Die üblichen Maßnahmen zum Schutz der Verkehrsflächen, Bauteile, Gebäude (einschließlich der Lichtschächte) und Bauwerke im Bereich der Baustelle sind zu treffen. Während der Bauphase ist der vorhandene Baumbestand mit geeigneten Mitteln nach DIN 18920 gegen Beschädigungen zu schützen.
0.1.13 Im Baugelände vorhandene Anlagen, insbesondere Abwasser- und Versorgungsleitungen
Der AN hat sich vor Beginn der Arbeiten umfassend über das Vorhandensein von Bestandsleitungen im Baugrund bei den örtlichen Ver- und Entsorgungsunternehmen zu informieren und entsprechende Schachtscheine (Aufgrabungserlaubnis) einzuholen.
0.1.14 Bekannte oder vermutete Hindernisse im Bereich der Baustelle, z.B. Leitungen, Kabel, Dräne, Kanäle, Bauwerksreste und, soweit bekannt, deren Eigentümer :
Im Baugebiet können während der Bodenarbeiten aufgrund der Vornutzung/Bebauung möglicherweise Hindernisse im Boden aufgefunden werden.
0.1.15 Vermutete Kampfmittel im Bereich der Baustelle, Ergebnisse von Erkundungs- und Beräumungsmaßnahmen
Eine Kampfmittelabfrage wird durch den Bauherrn durchgeführt und wird spätestens zu Baubeginn vorliegen. Ein vollständiger Ausschluss aller Gefahren durch Blindgänger ist jedoch nicht möglich, vorsichtiges Baggern und Schürfen ist jedoch erlaubt.
Bei Verdacht auf Kampfmittelfunde sind die Arbeiten einzustellen und umgehend über das Ordnungsamt oder über die Feuerwehr der Kampfmittelbeseitgungsdienst Westfalen-Lippe in Arnsberg zu benachrichtigen.

0.1.16 Gegebenenfalls gemäß der Baustellenverordnung getroffene Maßnahmen:
Der Sicherheits- und Gesundheitsschutzplan (SiGe-Plan) wird vom SIGEKO des AG vor Baubeginn der Baumaßnahme erstellt. Der AN ist verpflichtet, die gültigen Arbeitsschutz- und Unfallverhütungsbestimmungen einzuhalten sowie Schutzmaßnahmen auf der Grundlage des SiGe-Planes und die Hinweise des Koordinators zu beachten. Alle diesbezüglichen Maßnahmen zur Einhaltung der gesetzlichen Grundlagen sind während der gesamten Bauzeit einzurechnen. Aufwendungen, welche dem Ausführenden durch das Nichtbeachten der geltenden Vorschriften entstehen, werden nicht gesondert vergütet. Kosten, welche auf Grund mangelhafter Sicherheitsmaßnahmen entstehen, sind durch den Verursacher zu tragen (z.B. verlängerte Standzeiten, zusätzliche Sicherheitsmaßnahmen etc.).

Für die Baustellen wird ein SiGe-Koordinator nach der Verordnung über Sicherheits-und Gesundheitsschutz auf Baustellen (Baustellenverordnung) für die Ausführungsphase durch den AG gestellt, dessen Vorgaben sind seitens des AN einzuhalten und Vertragsbestandteil.

Mit Übernahme des Baufelds wird der AN für den ihm übertragenen Baustellenbereich der Baumaßnahme verantwortlich. Er hat die Belange des technischen und sozialen Arbeitsschutzes, des Arbeitzeitgesetzes, der Arbeitstättenverordnung, des Chemikaliengesetztes, der Gefahrenstoffverordnung und der einschlägigen Unfallverhütungsvorschriften, BG-und Technische Regeln, Gesetze, Verordnungen und Richtlinien generell einzuhalten.

Zur Sicherstellung der Umsetzung der entsprechenden Bereiche (§4 des ArbSchG) hat der AN gem. den gültigen Richtlinien zu bestellen und zu benennen:
- für die Maßnahme verantwortliche(n) Sicherheitsbeauftragte(n) gem. BGV A1 § 20 oder GVU-V A1, sowie § 20 und
- Fachkraft für Arbeitssicherheit gem. ASiG §5

Vor Ausführung der Arbeiten sind folgende Unterlagen vorzulegen bzw. während der Ausführung zu erstellen:
- Schriftliche Arbeitsanweisung gut sichtbar im Bereich der Baustelle
- Unterweisung der Fahrzeug-und Maschinenführer über die Gefahren beim Umgang mit Fahrzeugen, Maschinen und Geräten (< 1Jahr)
- Liste der eingesetzten Ersthelfer
- Notfallplan mit Adressen und Telefonnummern von Notdiensten und Krankenhäusern in nächster Umgebung.
- Nachweis der Unterweisung der Arbeitnehmer, sowohl allgemein über den Umgang mit Schadstoffen, als auch baustellenbezogen des Belehrten. Dies bezieht sich auch auf Nachunternehmer.

Der Unternehmer ist verpflichtet, alle an der Arbeit Beteiligten, auch alle Nach-und Subunternehmer sowie deren Arbeitskräfte, jeweils vor Arbeitsaufnahme über die Unfallverhütung und die entsprechenden Schutzbestimmungen zu unterweisen.
Diese Unterweisung hat nachweislich zu erfolgen. Eine Kopie des Unterweisungsnachweises ist der Bauüberwachung zuzuleiten (§8 Arbeitschutzgesetz).
0.1.17 Besondere Anordnungen, Vorschriften und Maßnahmen der Eigentümer oder der anderen Weisungsberechtigten von Leitungen, Kabeln, Dränen, Kanälen, Straßen, Wegen, Gewässern, Gleisen, Zäunen und dergleichen im Bereich der Baustelle:
Die Hinweise der Ver- und Entsorgungsunternehmen zum Schutz unterirdischer Leitungen (Schachtscheine) sind zu beachten. Schäden die durch Missachtung der Leitungspläne entstehen, gehen zu Lasten des AN.
0.1.19 Höhen und Gefälle der neuen befestigten Flächen
Die Höhen und Gefälle der neuen Pflasterdecken sind mit dem AG bzw. dessen örtlicher Bauüberwachung vor Ort bei Bedarf abzusprechen. Der AN hat einen befähigten Bauführer zu stellen, der in der Lage ist, die erforderlichen Absteckungsarbeiten und Höhenangaben selbständig vorzunehmen. Vor Beginn jeglicher Bauarbeiten sind alle Höhenangaben in ihrer Gesamtheit vom Auftragnehmer durch Nivellement auf ihre Richtigkeit zu überprüfen. Weitere Kontrollmessungen sind während der Bauzeit regelmäßig auszuführen und zu protokollieren. Die bei den Messungen zu führenden Feldbücher, Protokolle sind dem AG auszuhändigen.

0.1.20 Abrechnung
Die Abrechnung der Leistungen erfolgt nach gemeinsamem Aufmaß und den vom AN zu erstellenden Abrechnungszeichnungen. Die hierfür entstehenden Kosten, die nicht im LV aufgeführt sind, sind in die Positionen des Leistungsverzeichnisses einzukalkulieren.
Die Abrechnung der Leistungen erfolgt nach gemeinsamem Aufmaß und den vom AN zu erstellenden Abrechnungszeichnungen. Die hierfür entstehenden Kosten, die nicht im LV aufgeführt sind, sind in die Positionen des Leistungsverzeichnisses einzukalkulieren.
Für die Lieferung von Füllboden und Frostschutzmaterial werden folgende Abrechnungsgewichte und Faktoren zugrunde gelegt: Im verdichteten Zustand:
Bodenklasse 3-6 1  m³ Masse  1,7 to
Kies/Schotter  1  m³ Masse  2,25 to
Mutterboden  1  m³ Masse  1,5 to
Lava  1  m³ Masse 1,4  to
Grubensand  1  m³ Masse 1,7  to
Steinsand  1  m³ Masse 1,9  to
Vorabsiebung  1  m³ Masse 2,0  to
Split 8/11  1 m³ Masse = 2,0 to

0.1.21 Art und Zeit der vom Auftraggeber veranlassten Vorarbeiten (Leistungen des AG)

Angaben zur Ausführung

0.2.1 Vorgesehene Arbeitsabschnitte, Arbeitsunterbrechungen und Arbeitsbeschränkungen nach Art, Ort und Zeit sowie Abhängigkeiten von Leistungen anderer
Die Arbeiten erfolgen zentralen Bereichen der Stadt Fröndenberg/Ruhr. Zur Gewährleistung einer dauerhaften Nutzbarkeit der Flächen sowie der anliegenden Geschäfte werden die Arbeiten in bis zu sechs Teilabschnitten durchgeführt. Diese Teilabschnitte müssen nach Auftragserteilung zusammen mit dem Bauherrn sowie der örtlichen Bauüberwachung festgelegt werden und die räumlichen und zeitlichen Arbeitsabläufe in einem vom AN zu erstellenden Bauablaufplan dokumentiert werden, in welchem die Arbeiten in Teilabschnitten zu berücksichtigen sind.
Alle Mehrkosten und Mehraufwände, die sich durch die Arbeiten in Teilabschnitten sind -soweit diese nicht in entsprechenden Positionen beschrieben sind - in der Kalkulation zu berücksichtigen.
Desweiteren sind die Arbeiten aus Bereich 01 und 02 zu koordinieren.

0.2.2 Besondere Erschwernisse während der Ausführung, z.B. Arbeiten in Räumen, in denen der Betrieb weiter läuft, Arbeiten im Bereich von Verkehrswegen, oder bei außergewöhnlichen äußeren Einflüssen.
Die Zufahrten zu den Bauflächen und zur Baustelleneinrichtungsfläche werden während der Bauarbeiten als Straßenfläche/Fußgängerzonen genutzt..

0.2.3 Besondere Anforderungen für Arbeiten in kontaminierten Bereichen, gegebenenfalls besondere Anforderungen für Schutz- und Sicherheitsmaßnahmen
Es sind keine Angaben zu eventuellen Kontaminierungen in den Bauflächen bekannt.
Grundsätzlich müssen die Arbeitsweisen beim Abbruch und bei Erdarbeiten so gewählt werden, dass eine Staubbildung unterbleibt.

0.2.4 Besondere Anforderungen an die Baustelleneinrichtung und Entsorgungseinrichtungen, z.B. Behälter für die getrennte Erfassung
Die Lagerung von auf der Baustelle durch die Erbringung der Leistung anfallenden Abfällen und Stoffen hat getrennt und ggf. in Containern und zugelassenen Behältnissen zu erfolgen. Container und andere Behältnisse sind vom AN selbst aufzustellen. Nach Füllung sind Container und Behältnisse durch den AN fachgerecht zu entsorgen. Die Kosten dafür sind in das Angebot einzukalkulieren.
Der Mehraufwand für das Separieren der zu entsorgenden Stoffe ist in das Angebot einzukalkulieren.
Bauzäune sowie die Sicherung der Bauflächen sind täglich zu kontrollieren.

0.2.5 Besonderheiten der Regelung und Sicherung des Verkehrs gegebenenfalls auch, wieweit der AG die Durchführung der Maßnahmen übernimmt
Für die erforderlichen Sondergenehmigungen für Sperrungen von Verkehrsflächen / Gehwegflächen bei An- bzw. Abtransport und die Bauarbeiten übernimmt der AN die Abstimmung und Beantragungen mit den Behörden. Die erforderlichen Verkehrsrechtlichen Anordnungen sind einzuholen und umfassende Absperrungen/Beschilderungen durchzuführen

0.2.6 Verwendung oder Mitverwendung von wiederaufbereiteten (Recycling-) Stoffen
Keine Verwendung von RC-Materialien.

0.2.7 Besondere Anforderungen an Art, Güte und Umweltverträglichkeit der Stoffe und Bauteile, auch z.B. an die schnelle biologische Abbaubarkeit von Hilfsstoffen
Zu liefernder Füllboden darf den Zuordnungswert Z 1.1 gemäß LAGA Boden nicht überschreiten und ist pro 500m³ und pro Anfallstelle durch Analyse gemäß der Mitteilung 20 der LAGA "Anforderungen an die stoffliche Verwertung von mineralischen Reststoffen, Abfällen - technische Regeln" LAGA Boden Tab. II 1.2-2 und Tab. II 1.2-3 sowie LAGA Bauschutt sowie Bodenaushub mit mineralischen Fremdbestandteilen >10Vol.% aus Bauschutt oder sonstigen mineralischen Reststoffen/Abfällen z.B. Schlacken und Aschen, Tab. II 1.4-5 und Tab. II 1.4-6 zu untersuchen und durch einen Baugrundgutachter bewerten zu lassen.
Zu liefernder Oberboden darf den Zuordnungswert Z 1.1 gemäß LAGA Boden nicht überschreiten und ist pro 500m³ und pro Anfallstelle durch Analyse gemäß der Mitteilung 20 der LAGA "Anforderungen an die stoffliche Verwertung von mineralischen Reststoffen, Abfällen - technische Regeln" LAGA Boden Tab. II 1.2-2 und Tab. II 1.2-3 zu untersuchen und durch den Baugrundgutachter IGW zu bewerten. Zusätzlich ist der zum Einbau vorgesehene Oberboden auf seine Eignung gemäß §12 BBodSchV zur Herstellung einer durchwurzelbaren Bodenschicht zu überprüfen. Der Eignungsnachweis für den Einbau im Bereich von Kinderspielflächen ist vor Einbau einzureichen.
Die Untersuchungen erfolgen durch einen Gutachter des AN. Der Bauherr behält sich im Rahmen der Bauüberwachung vor, zusätzliche Untersuchungen zu veranlassen und gegebenenfalls den Austausch des Bodens/Oberbodens zu verlangen.

0.2.8 Art und Umfang der vom Auftraggeber verlangten Eignungs- und Gütenachweise
Grundsätzlich sind für alle Baustoffe und Materialien, die für die Errichtung der baulichen Anlagen eingesetzt werden sollen, Eignungs- und Gütenachweise, Zulassungen, Unbedenklichkeitsbescheinigung etc. vor Ausführungsbeginn vorzulegen.

0.2.9 Art, Zahl, Menge oder Masse der Stoffe und Bauteile, die vom Auftraggeber beigestellt werden, sowie Art, genaue Bezeichnung des Ortes und Zeit ihrer Übergabe
Nicht zutreffend.

0.2.10 In welchem Umfang der Auftraggeber Abladen, Lagern und Transport von Stoffen und Bauteilen übernimmt oder dafür dem Auftragnehmer Geräte oder Arbeitskräfte zur Verfügung stellt
Nicht zutreffend.

0.2.11 Leistungen für andere Unternehmer
Nicht zutreffend.

0.2.12 Mitwirken beim Einstellen von Anlageteilen und bei der Inbetriebnahme von Anlagen im Zusammenwirken mit anderen Beteiligten,
Nicht zutreffend.

0.2.13 Benutzung von Teilen der Leistung vor der Abnahme
Für die einzelnen Teilabschnitte ist mit einer Benutzung nach einer Leistungsfeststellung zu rechnen.
Eine Abnahme erfolgt nur nach Fertigstellung aller Leistungen (ohne die Ansaatarbeiten).

0.2.14 Übertragung der Wartung während der Dauer der Verjährungsfrist für die Gewährleistungsansprüche für maschinelle und elektrotechnische sowie elektronische Anlagen oder Teile davon, bei denen die Wartung Einfluss auf die Sicherheit und die Funktionsfähigkeit hat, durch einen besonderen Wartungsvertrag
Nicht zutreffend.

0.2.15 Art der Abrechnung nach bestimmten Zeichnungen oder Tabellen
Für alle Positionen ist ein Soll- Ist-Vergleich der Mengen zu erstellen
und mit der Schlussrechnung einzureichen, einschl. Abgleich der Ein- und Ausbaumengen auf Grundlage des Ur- und Fertiggeländes sowie Auf- und Abtragsmenge. Die Abrechnung erfolgt durch digitale Aufmaße.
Die Aufmaße sind in nachvollziehbaren Plänen und Massenzusammenstellungen mit Dreiecksvermaschung zu dokumentieren. Die Unterlagen sind in 2-facher Papierform sowie digital auf USB-Stick zu übergeben.

0.2.16 Entsorgung/Wiederverwertung
Nicht wiedereinbaufähige Bodenmassen und Materialreste sind einer behördlich zugelassenen Deponie zuzuführen. Der AN hat sämtliche Abfuhr-, Entsorgungskosten, Deponiegebühren u.ä. einzukalkulieren, auch wenn nicht ausdrücklich in der Position darauf hingewiesen wird oder sofern keine gesonderten Angaben im LV vorhanden sind. Sämtliche während der baulichen Umsetzung der Maßnahme anfallenden Abfälle sind gemäß Kreislaufwirtschaftsgesetz einer, für diese Abfallart zulässigen, Entsorgungsanlage zuzuführen. Dem Auftragnehmer werden die Pflichten des Erzeugers gemäß Kreislaufwirtschaftsgesetz übertragen.
Die Vorgaben des elektronischen Abfallnachweisverfahrens (eANV) sind entsprechend zu beachten. Die Verantwortlichkeit für die Nachweis- und Registerführung obliegt allein dem Auftragnehmer. Es ist mit LAGA-Klassifizierung bis einschließlich Z2 zu kalkulieren, sofern keine anderen Vorgaben getätigt werden. Kosten für das Zuführen zu den Wiederverwertungsanlagen und Aufbereitungskosten sind ebenfalls in die EP des folgenden Leistungsverzeichnisses einzurechnen.

0.2.17 Arbeitssicherheit
Sämtliche Unfallverhütungsvorschriften und berufsgenossenschaftliche Gesetze, Regeln und Informationen sind einzuhalten.
Persönliche Schutzausrüstungen:
Persönliche Schutzausrüstungen sind vom Unternehmer zur Verfügung zu stellen. Die Beschäftigten sind verpflichtet, die bei der jeweiligen Arbeit erforderlichen persönlichen Schutzausrüstungen zu benutzen. Die persönlichen Schutzausrüstungen sind vor der Benutzung von jedem Beschäftigten zu kontrollieren. Zudem sind sie in angemessenen Zeiträumen nach den gesetzlichen Vorgaben, mindestens jedoch einmal jährlich, von einem Sachkundigen zu kontrollieren. Die Kontrolle durch den Benutzer ist eine Sichtprüfung auf erkennbare Schäden oder Mängel. Nach Änderungen und Instandsetzungen kann eine Prüfung durch einen Sachkundigen, z.B. des Herstellers der persönlichen Schutzausrüstung, erforderlich werden. Die Messung der Umgebungsluft gemäß den Sicherheitsregeln für Arbeiten in umschlossenen Räumen von
abwassertechnischen Anlagen ist während der gesamten Montagezeit ohne Unterbrechung durchzuführen.
Hygienemaßnahmen:
Verschmutzte Arbeitskleidung muss von der Straßenkleidung gesondert aufbewahrt werden. Zur Reinigung und Pflege der Hände und des Gesichtes müssen in der Nähe des Arbeitsplatzes bzw. in oder an Kraftfahrzeugen oder Gerätewagen geeignete Waschgelegenheiten mit fließendem Wasser und den entsprechenden erforderlichen Reinigungs-, Desinfektions- und Pflegemitteln mitgeführt und benutzt werden. Vor Beginn der Arbeit empfiehlt sich die Anwendung von Hautschutzmitteln. Desinfektionsmittel wirken auf den natürlichen Schutzfilm der Haut ein und können bei unsachgemäßer Anwendung zu Hautschäden führen. Arbeitnehmer müssen sich vor der Einnahme von Speisen und Getränken wegen möglicher Infektionsgefahr die Hände reinigen. Auch beim Rauchen mit verschmutzten Händen besteht Infektionsgefahr.
Sicherheits- und Gesundheitsschutz auf der Baustelle:
Der AN verpflichtet sich, die zur Regelung des Arbeitsschutzes auf der Baustelle geltenden Gesetze, Verordnungen sowie die berufsgenossenschaftlichen Vorschriften und Regeln zu beachten und einzuhalten. Dessen Anweisung ist Folge zu leisten. Der AN hat spätestens 1 Woche vor Baubeginn für jeden Arbeitsplatz eine Gefährdungsbeurteilung und deren Dokumentation vorzulegen (siehe Arbeitsschutzgesetz §§ 5 und 6) und diese mit dem AG abzustimmen. Vom AN ist ein für den Arbeitsschutz in seinem Arbeitsbereich auf Verlangen verantwortlicher Bauleiter schriftlich zu benennen. Dieser ist für die Einhaltung der Arbeitsschutzvorschriften durch die ihm unterstellten Mitarbeiter zuständig. Das Baustellenpersonal ist vor Ort für diese Baustelle zu unterweisen. Der Vorgang ist zu protokollieren. Einzutragen ist das vor Ort tätige Stammpersonal unter Benennung des Vorarbeiters. Bei Personalwechsel ist die Unterweisung ebenfalls vorzunehmen und zu dokumentieren.
Besondere Angaben zur Sicherung gegen Unfall- und Gesundheitsgefahren:
Der Auftraggeber weist nachdrücklich auf die folgenden Gefahrenstellen im Baustellenbereich, die für seine Anlagen spezifisch sind, hin:
A) Aufsichtspflicht und Unfallverhütungsvorschriften: Der Auftragnehmer übernimmt mit dem Auftrag für die Dauer der Bauzeit die alleinige Aufsichtspflicht über die gesamte Baustelle. Er ist für die Einhaltung der gesetzlichen Sicherheitsbestimmungen verantwortlich. Die BGR sind genauestens zu beachten.
B) Gefahren in umschlossenen Räumen von Abwasseranlagen bestehen oder entstehen z.B. durch:
· Gase oder Dämpfe, durch die Brände oder Explosionen entstehen können
· Sauerstoffmangel, der zum Ersticken führen kann
· sehr giftige, giftige oder mindergiftige (gesundheitsschädliche) Stoffe, die berührt, durch die Haut und den Mund aufgenommen oder eingeatmet werden können, z.B. Schwefelwasserstoff, Kohlendioxid
· Einsetzen stärkerer Wasserführung (Ertrinkungsgefahr)
Bakterien oder Lebewesen und deren Stoffwechselprodukte sowie Verschmutzungen, die zu Infektionen führen können.
In Baustellenbereichen, die in offener Verbindung mit Abwasser stehen, ist der AN verpflichtet vor dem Einstieg, z.B. in Schächte, und während der Arbeiten kontinuierliche Messungen der Atmosphäre (EX, O2, H2S, CH4 und CO2) mit geeigneten Messeinrichtungen vorzunehmen. Wenn Gasgefahr durch eines der vorgenannten Gase besteht, dürfen die Arbeiten nicht begonnen bzw. müssen sofort eingestellt und die Gefahrenbereiche verlassen werden. In diesem Zusammenhang wird auf die strikte Einhaltung der BGV C 5 "Abwassertechnische Anlagen" und der BGR 126 "Sicherheitsregeln für Arbeiten in umschlossenen Räumen von abwassertechnischen Anlagen" in der jeweils neuesten gültigen Fassung hingewiesen.
C) Sonstige Gefahren: Explosionsgefährdete Bereiche, z. B.
· Rohrleitungstrassen, vorgeschaltete abwassertechnische Anlagen
· elektrische Bereiche, z.B. Kabeltrassen, Schalt- und Verteilungsanlagen, Transformatoren,
· offene Baugruben und Tiefanlagen von Bauwerken mit möglichen Gefahren des Abstürzens, Erstickens und Ertrinkens
· erhöhte Unfallgefahr in Bauwerken durch gleichzeitig auszuführende Baumaßnahmen sowie Baumaschinen und Fahrzeuge.
Auf die Vorschrift VBG 119 "Schutz gegen gesundheitsgefährlichen mineralischen Staub" wird verwiesen. Wenn die Arbeiten des AN zeitlich und örtlich mit den Arbeiten anderer AN zusammenfallen, so müssen sich die verschiedenen AN zur Vermeidung einer gegenseitigen Gefährdung abstimmen (siehe BGV A 1" Allgemeine Vorschriften" § 6 Abs.1). Die Sicherheitsfachkräfte des AG können bei Bedarf in Abstimmung mit den Sicherheitsfachkräften aller auf der Baustelle beschäftigten AN zusätzliche Maßnahmen im Rahmen der Unfallverhütungsvorschriften und Sicherheitsregeln vorschlagen. Die Vorgaben der BGV C 22 Sicherung von Arbeitsstätten an Straßen, der BGV A 5 Erste Hilfe, sowie die gültigen Bestimmungen sind einzuhalten.
Die Kosten für die Straßenreinigung, bei Bedarf auch mehrmals täglich, sind in die EP einzukalkulieren und werden nicht gesondert vergütet.

0.2.18 Nachunternehmer
Mit der Angebotsabgabe hat der Bieter eine Übersicht der Arbeiten einzureichen, die durch Nachunternehmer durchgeführt werden sollen.

Sonstige Vorbemerkungen
0.3.1 Einwände und Bedenken gegen die vorgeschriebenen Materialien (Lieferschwierigkeiten etc.) und die Art der Ausführung müssen dem Angebot bei Abgabe schriftlich beigefügt werden.

0.3.2 Der örtlichen Bauüberwachung (Landschaftsarchitekt) sind auf Anforderung Muster und Proben der im Leistungsverzeichnis ausgeschriebenen Materialien vor dem Einbau zur Begutachtung vorzulegen.
Der Einbau kann grundsätzlich erst nach Freigabe durch den AG erfolgen.

0.3.3 Alle angegebenen Maße und Massen beziehen sich auf den eingebauten, gewachsenen, abgewalzten bzw. fertigen Zustand, soweit das LV nichts Gegenteiliges aussagt.
Die eingetragenen Massen sind Annahmen und spiegeln den derzeitigen Kenntnisstand wider.

0.3.4 Bei Lieferung von Boden, Bodenverbesserungsmitteln, Düngemitteln, etc. muss der Lieferschein Datum, Baustelle, Fahrzeugnummer, Tragfähigkeit des Fahrzeuges sowie die Unterschrift des Fahrers enthalten. Wiegescheine mit Handeinträgen werden nicht anerkannt und können nicht berücksichtigt werden.
Für die Abrechnung sind Originallieferscheine und Wiegescheine erforderlich.

0.3.5 Während der Bauzeit hat der AN für Sicherheit auf der Baustelle Sorge zu tragen, z.B. durch Aufstellen von Bauzäunen, Hinweisschildern, Abschrankungen oder sonstigen Schutz- und Sicherungsmaßnahmen.

0.3.6 Der AN hat sich vor Beginn seiner Arbeiten vom Zustand der vorhandenen Gebäude/Bauteile überzeugen und diese zu kontrollieren. Um die fachtechnisch ordnungsgemäße Durchführung der Arbeiten zu gewährleisten, sind vor Beginn der Arbeiten alle die vorhandenen Gebäude/Bauteile zu dokumentieren, durch welche die Fertighöhen, eine funktionierende Entwässerung sowie die Standfestigkeit und Benutzbarkeit der Bauleistung beeinträchtigt würden.

0.3.7 Der Auftragnehmer hat spätestens 5 Werktage nach Auftragsvergabe einen Bauleiter zu benennen, der als Entscheidungsbefugter eingesetzt wird. Dieser hat der deutschen Sprache mächtig zu sein.
Der Bauleiter des AN ist verpflichtet, an den vom AG festgesetzten Baustellenbesprechungen teilzunehmen. Der AN ist verpflichtet Tagesberichte zu führen, die wöchentlich der örtlichen Bauüberwachung des AG vorzulegen sind.

0.3.8 Ausführungsfristen:
Der Auftragnehmer (AN) hat einen Bauzeitenplan, abgestimmt auf die einzelnen Teilabschnitte als Balkenplan für seine vertraglichen Leistungen und die jeweils notwendigen Vorlaufzeiten in zweifacher Fertigung zu erstellen und mit dem Auftraggeber (AG) abzustimmen, anhand dessen die Einhaltung der Vertragsfristen nachgewiesen und überwacht werden kann (mit Angabe von Werkstattplanung, Lieferzeit und Einbau).
Dieser abgestimmte Feinterminplan wird Vertragsterminplan.
Bei Änderung der Vertragsfristen oder erheblichen Abweichungen von sonstigen Festlegungen ist der Terminplan unverzüglich zu überarbeiten. Die Termine werden von der Bauüberwachung des AG in regelmäßigen Terminkoordinationsbesprechungen überwacht. Der Bauleiter des Auftragnehmers ist verpflichtet, an den Terminbesprechungen teilzunehmen.

0.3.9 Bodendenkmäler sind durch das Denkmalschutzgesetz (DSchG) NRW und die Europäische Konvention von La Valetta ausdrücklich geschützt. Bei Bodenbewegungen auftretende archäologische Bodenfunde (Keramik, Glas, Metallgegenstände, Knochen etc.) und -befunde (Verfärbungen des Bodens, Mauern etc.) oder Zeugnisse tierischen und pflanzlichen Lebens aus erdgeschichtlicher Zeit sind gemäß § 15 Denkmalschutzgesetz Nordrhein-Westfalen unverzüglich der Denkmalbehörde der Stadt Fröndenberg/Ruhr zu melden.
Außerdem ist der Fund gemäß § 16 DSchG mindestens drei Werktage in unverändertem Zustand zu belassen. Die sich ergebenden Verzögerungen für Arbeiten in Teilflächen von jeweils bis zu 6 Wochen bzw. Verlagerungen der Arbeiten sind in die Einheitspreise einzukalkulieren.

0.3.10 Die Leistungen des AN sind fachgerecht und in Bezug auf die Unfallgefahr sorgfältig durchzuführen, so dass die Einhaltung der Richtlinien der Versicherungsträger gewährleistet ist.

0.3.11 Maßnahmen zur Luftreinhaltung:
Staubbindung durch Feuchthalten staubenden Baumaterials, z.B. mittels gesteuerter Wasserbedüsung
1. Auf unbefestigten Baustraßen sind Stäube z.B. mit Druckfass oder Wasserberieselungsanlage zu vermeiden.
2. Beschränkung der zulässigen Höchstgeschwindigkeit auf Baustraßen auf 10km/h.
3. Baustraßen mit intensiver Nutzung mit einer geeigneten Befestigung versehen. Baustraßen regelmäßig reinigen und Stäube binden, um Ablagerungen von Schüttmaterial zu vermeiden.
4. Die Ausfahrten aus dem Baustellenbereich ins öffentliche Straßennetz ist ggf. mehrfach täglich zu reinigen.
5. Bei staubintensiven Arbeiten mit Maschinen und Geräten zur mechanischen Bearbeitung von Baustoffen (z.B. Trennscheiben, Schleifmaschinen) sind staubmindernde Maßnahmen (z.B. Benetzen, Absaugen usw.) zu treffen. Transporte mit staubenden Gütern sind auf öffentlichen Straßen abzuplanen.

0.3.11 Bauarbeiten:
Behinderungen und Belästigungen durch die Bauarbeiten sind auf das unvermeidbare Maß zu beschränken. Die Vorgaben der RSA und der ZTV-SA in der jeweils gültigen Fassung sind zu beachten.
Die Baustelle ist so abzusichern, dass die in der Baustelle stehenden / fahrenden Fahrzeuge zu jederzeit eine Rettungsgasse bilden können. Hierzu sind die Absperrbaken in einem solchen Abstand aufzustellen, dass Fahrzeuge zwischen diese ausweichen können. Bei der Lagerung von Baustoffen innerhalb der Baubereiche ist darauf zu achten, dass die Lagerflächen so angelegt werden, dass diese nicht die Stellflächen vor den Häusern für den Einsatz einer Drehleiter behindern.
Die Baustelle muss jederzeit sicher eingezäunt und gemäß den Vorgaben des Straßenverkehrsamtes, der Polizei und der Straßenbaulastträger gesichert und beschildert sein.

- Das Umsetzen sämtlicher Gerätschaften zwischen den einzelnen Arbeitsbereichen und Teilabschnitten, als auch das mehrmalige Anrücken und Abfahren der Gerätschaften und Baustelleneinrichtungen an der jeweiligen Arbeitsstelle wird nicht gesondert vergütet und ist in die EP dieses Leistungsverzeichnisses einzurechnen

0.3.13 Produktbezogene Ausschreibung
Im LV-Text befinden sich produktbezogene Materialien und Stadtmobiliar, die vom Ausschuss für Stadtentwicklung und Umwelt nach einer Bemusterung positiv ausgesprochen wurden.
Es handelt sich um Pos. 01.03.01, 01.03.04, 01.03.05, 01.06.03,

## 01 Hochsicherheitspoller Stadtmitte Fröndenberg/Ruhr

### Bereich 1 Technische Anlagen in Außenanlagen

#### Titel 1.01 Baustelleneinrichtung

**1.01.01 Baustelleneinrichtung, Sicherung, Vorhaltung und Räumung.**
Baustelleneinrichtung, Sicherung, Vorhaltung und Räumung für die Arbeiten des Bereiches 02.

Liefern und vorhalten sämtlicher für die Baustelle notwendiger Geräte, Schutzausrüstung und Maschinen, Container und Absperrmaterialien (Bauzäune, Warnbacken etc.). Baustellenräumung einschl.
Wiederherstellung der vom AN in Anspruch genommenen Flächen.
Abbauen, Verladen und Abfahren aller aufgeführten Einrichtungen nach Beendigung der Bauarbeiten und Wiederherstellung der in Anspruch genommenen Flächen unter Wahrung der landschaftlichen Belange nach Vorgaben des AG. Verunreinigungen sind zu beseitigen.
Die Sicherung der Baustelle beinhaltet die tägliche Absperrung der offenen Bauabschnitte mit Bauzäunen.
Zufahrtswege zur Baustelle, sowie Lagerplätze, sonstige
Platzbefestigung mit Frostschutzmaterial anlegen und später wieder beseitigen.
Geeignete Flächen sind seitens des AN in eigener Verantwortung zu beschaffen.
Menge: 1,000 Stk

**1.01.02 Verkehrssicherung der Baustelle**
Verkehrssicherung der Baustelle

Gestellung von Schildern und Leitbaken mit Warnleuchten zur Verkehrslenkung gem. Anordnung der Straßenverkehrsbehörde. Die entsprechende Anordnung für die Vollsperrung ist durch den AN beim Kreis Unna zu beantragen. Dadurch entstandene Gebühren sind in dieser Position einzurechnen und werden nicht gesondert vergütet.
Es ist folgendes einzurechnen: Vollsperrung gem. Anordnung, Nötige Leitbaken und Absperrschranken mit Warnleuchten.
Menge: 1,000 Stk

**1.01.03 Suchschachtung durchführen**
Suchschachtung durchführen

Suchgraben und Suchschlitz nach Anweisung des AG herstellen. Aushub zur Wiederverfüllen nicht geeignet und der
Verwertung zuführen. Abgerechnet wird nach Abtragsprofilen.
Boden gemäß Baubeschreibung, Zuordnungswert bis LAGA Z1.2. Grabentiefe bis 1,25 m. Straßenaufbruch wird gesondert vergütet. Bodenmaterial zum Verfüllen liefern, einbauen und verdichten.
Ausführung in kombiniertem Hand-/Maschinenaushub.
Menge: 1,000 m3

#### Titel 1.02 Tiefbauarbeiten für die Poller und Außenanlage

*Hinweis: Deckschicht-, Boden- und Fundamentarbeiten*

**1.02.01 Natursteinpflaster aufnehmen und lagern**
Vorh. Natursteinpflaster bis zu 12 cm Stärke aufnehmen und lagern. Erschwernisse für taktweises Arbeiten sind einzurechnen und werden nicht gesondert vergütet. Die Abrechnung erfolgt über aufgenommene Fläche in m².
Die anfallenden Stoffe wie Bettung aufladen, zu einer Recyclinganlage bzw. Deponie abfahren und fachgerecht entsorgen
Menge: 46,000 m2

**1.02.02 vorhandene Poller ausbauen, lagern**
vorhandene Poller ausbauen

anschließend transportieren in das Gebäude der Stadt Fröndneberg/Ruhr am Bahnhofstraße 2 und lagern.
Menge: 4,000 St

**1.02.03 Oberbau aufnehmen, lagern**
Oberbau aufnehmen, lagern.

Vorh. Oberbau aus Mineralgemisch, aufnehmen, lagern. Erschwernisse für halbseitiges und taktweises Arbeiten sind einzurechnen und werden nicht gesondert vergütet.
Menge: 20,925 m3

**1.02.04 Boden aufnehmen, abfahren und der Verwertung zuführen**
Boden Homogenbereich B1 (BK 3-5, bindig, lehmig) aufnehmen und entsorgen. Bodenaushub bis zu 2,00 m Tiefe. Abgerechnet wird nach Abtragsprofilen. Das Herstellen des Planums wird nicht besonders vergütet. Zwischenlagerung, Transporte innerhalb des Baufeldes, Deponiekosten, Transporte werden nicht gesondert vergütet und sind in die Position einzukalkulieren. Verbau nach Wahl der AN ist in diese Pos. einzukalkulieren.
Ein Boden-/Baugrundgutachten liegt nicht vor. Für die Kalkulation sollte ein Boden BM-F1/BG-F1 kalkuliert werden.
Menge: 15,840 m3

**1.02.05 Verbau**
Verbau nach Wahl des AN, zur Baustelle liefern, einbauen, vorhalten und nach Beendigung der Rohrverlegungsarbeiten rückbauen. Erstellung des Grubenverbaus entsprechend statischen und konstruktiven Erfordernissen gemäß der DIN EN 1610, DIN 4124 und den Vorschriften der Bauberufsgenossenschaft.
Der statische Nachweis des Verbausystems ist dem AG vor Einbau vorzulegen (Systemstatik oder spezifisch aufgestellter
Standsicherheitsnachweis).
Abrechnungstiefe für den Verbau ist OK Gelände nach Abtrag des Straßenoberbaus (+ 10 cm Überstand) bis Grabensohle (UK Bettung).
Menge: 34,650 m2

**1.02.06 Wasserhaltung**
Offene Grundwasserhaltung für Rohrgraben und Baugruben entsprechend DIN 18305 während der Bauzeit komplett durchzuführen. Es ist sicherzustellen, dass die Baugrubensohle von Grund- und Schichtwasser jederzeit freigehalten wird. Ein Fluten der Baugrube ist nicht zulässig. Die zur Förderung und Ableitung des Wassers erforderlichen Pumpen, Rohrleitungen und Verbindungen sowie die Aufrechthaltung der Vorflut und sämtliche Zulagen für den ununterbrochenen Pumpbetrieb werden nicht besonders vergütet. Abgerechnet wird die einmalige Länge in der Kanalachse. Das anfallende Wasser ist den Pumpensümpfen durch eine Drainage DN 100 im besonderen Graben 25 mal 25 cm unterhalb der Baugrubensohle - einschließlich Verfüllung mit Filtermaterial - zuzuleiten. Erdarbeiten und Bodenabfuhr sind eingeschlossen. Verdrängter Boden ist zwischenzulagern und wieder einzubauen. Größe, Abstand und Tiefe der Pumpensümpfe nach Wahl des AN, Pumpenleistung nach Wahl des AN.
Drainageleitungen haltungsweise mit Beton verschließen.
Menge: 1,000 Stk

**1.02.07 Bodenaustausch. Untergrundverbesserung**
Bodenaustausch. Untergrundverbesserung
Boden Homogenbereich B1 (BK 3-5, bindig, lehmig) aufnehmen, abfahren und entsorgen. Bodenaushub bis zu 2,50m Tiefe.
Mineralgemisch 0/56 liefern und lageweise einbauen und verdichten. Abgerechnet wird nach Abtragsprofilen. Zwischenlagerung, Transporte innerhalb des Baufeldes, Deponiekosten, Transporte werden nicht gesondert vergütet und sind in die Position einzukalkulieren.
Verbau nach Wahl der AN ist in diese Pos. einzukalkulieren
Ein Boden-/Baugrundgutachten liegt vor. Für die Kalkulation sollte ein Boden BM-F1/BG-F1 kalkuliert werden.
Menge: 2,100 m3

**1.02.08 Versickerungsschicht herstellen**
Versickerungsschicht aus Splitt 16-32 herstellen. Einbaudicke 30 cm.
Planum der Oberfläche ist hier einzurechnen. Zwischenlagerung, Transporte innerhalb des Baufeldes, Transporte werden nicht gesondert vergütet und sind in die Position einzukalkulieren.
Menge: 2,100 m3

**1.02.09 Dehnungsfuge herstellen**
Dehnungsfuge herstellen

Dehnungsfuge, Trennschicht mittels einer XPS Dämmplatte 20cmm dick herstellen.
Die Platten dienen zur Abgrenzung der Kellerwänden vom Fundamenten.
Menge: 4,800 m²

**1.02.10 Beton C 25/30 liefern und einbauen**
Beton C 25/30 liefern und einbauen.
Betonfundamente für die versenkbaren und festen Poller herstellen.
Die Einbaumengen sind durch Vorlage der vom AG anerkannten Originalwiegekarten nachzuweisen.
Betoneinbau gem. Angaben der Pollerhersteller rund um die versenkbaren Poller.
Menge: 25,388 m3

**1.02.11 Sichtfläche auf Beton rund um die Poller herstellen**
Sichtfläche auf Beton rund um die Poller mit einer zB. PCI-Mörtel herstellen.
Es handlt sich um eine sichtbare und begebare Betonfläche rund um die Poller.
Inkl. Schalung und 3-Kantleisten als ergänzende Schalung.

Materialbeispiel:
PCI Nanocret® R4 PCC
Menge: 2,000 St

**1.02.12 Betonbewehrung liefern und einbauen**
Betonbewehrung für die Poller und Beton gem. Herstellereingaben.
Die Einbaumengen sind durch Vorlage der vom AG anerkannten Originalwiegekarten nachzuweisen
Menge: 2,000 t

**1.02.13 Kabelgraben profilgerecht herstellen**
Kabelgraben profilgerecht herstellen.
Straßenaufbruch wird gesondert vergütet.
Boden gemäß Baubeschreibung
Grabentiefe bis 0,90 m. Breite der Grabensohle für Schutzrohr DN 100 gem. DIN. Aushub wird zum Verfüllen nicht verwendet. Verfüllen des Grabens nach Verlegen der Leitung wird gesondert vergütet.
Zum Verfüllen nicht verwendeten Aushub ‘der Verwertung
zuführen. Material der Zuordnung bis LAGA Z1.2. ‘
Abgerechnet wird mit senkrechten Wänden.
Grabenbreite nach DIN 18 300 ohne Berücksichtigung eines Verbaus.
Menge: 10,000 m

**1.02.14 Kopfgrube profilgerecht herstellen**
Kopfgrube profilgerecht herstellen, einschl. Planum und Verdichtung der Grubensohle sowie der schichtenweisen Verdichtung der Grubenverfüllung.

- Grubenbreite/Arbeiten: gem. DIN 4124 sowie 18300/18322
- Aushubtiefe: bis ca. 100 cm
- Homogenbereich B1 (BK 3-5, leicht- bis schwer lösbare Bodenarten, nichtbindig bis bindig, sandig/lehmig/schluffig),

Abrechnung nach Profil der Grube.
Menge: 2,000 m3

**1.02.15 Leerrohr DN 45 mit Zugdraht verlegen**
Kabelschutzrohr DN 45 aus PE,
Kabelschutzrohr in Verbundrohrbauweise gemäß DIN 16961, entsprechend DIN EN 61386-24 Klasse N 450 (Druckfestigkeit >=450 Newton, Schlagfestigkeit N), DN 75, Material Polyethylen (PE), liefern und höhen- und fluchtgerecht nach DIN EN 1610, den Verlegeanleitungen A515, A 535 des KRV einbauen.
Einschließlich herstellen der wasserdichten (WD)/ sanddichten (SD) Rohrverbindungen mit Doppelsteckmuffen/Doppelsteckmuffen mit Profildichtringen

Schutzrohr für die Verbindung zwischen Bediensäule und Poller.
Menge: 15,000 m

**1.02.16 Kabel 5x16mm² verlegen**
Kabel 5x16mm² liefern und in vorh. Schutzrohr DN 100 verlegen.

Kabel für die Verbindung zwischen Bediensäule und Hausanschluss (Zählerkasten).
Menge: 65,000 m

**1.02.17 Kabel FG7OR-0,6/1kV-16G1,5 (16 Adern zu 1,5mm²) verlegen**
Kabel FG7OR-0,6/1kV-16G1,5 liefern und in Schutzrohr DN 45 verlegen.

Kabel für die Verbindung zwischen Bediensäulen und Pollern.
Menge: 15,000 m

**1.02.18 Sand liefern und einbauen**
Sandauflager und Sandeinbettung (z.B. Rheinsand 0 - 2 mm) für Kabelschutzrohre und Kabel nach DIN EN 1610 herstellen. Zur Ausführung kommen eine 15 cm dicke Sohle, die seitliche Umhüllung und die bis 15 cm über Rohrscheitel reichende Überdeckung; einschließlich Lieferung des
Sandes und der fachgerechten Entsorgung des verdrängten Bodens. Abgerechnet wird in verdichtetem Zustand und in Baugrubenbreite.
Menge: 0,900 m3

**1.02.19 Mineralgemisch 0/45 liefern und einbauen**
Mineralgemisch 0/45 liefern und einbauen

Mineralgemisch 0/45 mit ECS35, SZ26 (LA30) nach SoB-StB liefern und auf dem Erdplanum herstellen und verdichten. Material: HKS 0/45 mm Herkunftsnachweis und Eignungsnachweis für den Straßenbau gemäß TL Gestein StB und RAL RG 501/1 Schichtdicke 41 cm im verdichtetem Zustand gemessen. Die erzielten Lagerungsdichten sind im erforderlichen Umfang nach Maßgabe der ZTV-T durch Plattenduckversuche vom AN auf seine Kosten nachzuweisen. Ev2-Wert mindestens 150 MPa.
Die Prüfungsergebnisse sind dem AG unaufgefordert vorzulegen. Der Soll/Ist-Nachweis der eingebauten Materialien ist von AN kostenlos zu erbringen. Die Einbaumengen sind durch Vorlage der vom AG anerkannten Originalwiegekarten nachzuweisen
Menge: 11,377 m3

**1.02.20 Vorh. Pflaster wieder verlegen**
Vorh. Naturstein-Pflaster wieder verlegen

Gelagerte Pflastersteine und mit 5 mm (4 - 6 mm) Fugen fachgerecht zwischen Randeinfassungen verlegen. Bettungsmaterial Körnung 0/5 (gebrochen, Sandanteil ca. 30%, Ecs35, SZ 18), Kornanteil kleiner 0,063 mm max. 3,0 M.-%. Material liefern und Bettung herstellen. Pflasterbett im verdichteten Zustand 4 cm (+/- 1 cm). Fugenmaterial Körnung 0/5 (gebrochen, Sandanteil ca. 30%, Ecs35, SZ 18), Material liefern und Fugen verfüllen, Fläche abkehren, überschüssiges Material aufnehmen und von der Baustelle entfernen/verwerten, abgekehrten Belag, geschützt verdichten. Abschließend mit
gebrochenem Sand 0/2 (Esc größer 35) unter Wasserzugabe einschlämmen. Fläche nach Einschlämmen reinigen.
Menge: 14,000 m2

**1.02.21 Schnitt im Pflaster herstellen**
Nassschnitt im Betonpflaster bis zu 12 cm Stärke herstellen. Die anfallenden Stoffe aufladen, zu einer Recyclinganlage bzw. Deponie abfahren und fachgerecht entsorgen. Deponiekosten, Transporte für anfallende Stoffe werden nicht gesondert vergütet und sind in die Position einzukalkulieren
Menge: 20,000 m

**1.02.22 Plattenrinne 30/60/6 cm aus Granodiorit, grau-gelb liefern und einbauen**
Plattenrinne aus Naturwerksteinpflaster nach DIN EN 1342, mit Mikrofase, liefern und unter Beachtung der DIN 18 318 und ZTV Pflaster-StB Vorbemerkungen Naturwerksteinpflaster als einzeiligen Läuferverband verlegen.
Einbau auf zu liefernder gebundener Bettung aus 3-5cm hydraulisch abbindendem Mörtel, Einbau in Haftschlämme.

Maße Pflaster-/Plattenrinne: 30/60/6 cm
Material: Granodiorit, grau-gelb
Anforderungen an Lieferungen/Herkunftsland: gem. Vorbemerkungen
Einbau für Bk 1,8 nach RStO 2012 Tafel 3, Zeile 1

Bearbeitung:
Allseitig gesägt
Oberseite (Ansichtsfläche) und Unterseite: Gestrahlt.
Die Anforderungen an den Gleitwiderstand sowie die Ausflusszeit gemäß TL-Pflaster-StB 06/15 (R1) sind unter allen Umständen einzuhalten.
Längsseiten: Gesägt.
Kopfseiten: Gesägt.

Die Abrechnung erfolgt als Länge der einreihigen Plattenzeilen.

Die Position umfasst die folgenden Arbeiten:
- Ausbildung der erforderlichen Bewegungsfugen und Aussparungen für Straßenabläufe
- Verfugen mit einem wasserundurchlässigen Pflasterfugenmörtel, unter Einwirkung von Luftsauerstoff aushärtendem, 1-komponentigem Kunstharzmörtel, Farbe: grau
Verfüllung nach Herstellerangaben
- Einbau ca. 1 cm unter angrenzendem Läuferstein
(siehe nachfolgende Position)
- Einbau in Haftschlämme

Hinweis: Die Lieferzeiten von derzeit ca. 6-8 Wochen sind zu berücksichtigen.

Abrechnung nach Länge der eingebauten Plattenrinne, gemessen in der Mittelachse.

Einbauort: Pflasterrinnen

Produktbeispiel:
GY 007 der Fa. Euro Stone Projekt GmbH

Liefernachweis:
Euro Stone Projekt GmbH
Bosfelder Weg 25
D-33378 Rheda-Wiedenbrück
Phone: +49 (0)5242-9445-139
Menge: 3,000 m

**1.02.23 Naturwerksteinpflaster aus Granodiorit grau-gelb liefern und in gebundener Bettung einbauen**
Pflasterbelag aus Naturwerksteinpflaster nach DIN EN 1342, mit Mikrofase, liefern und unter Beachtung der DIN 18 318 und ZTV Pflaster-StB im Wilden Läuferverband verlegen.
Einbau auf zu liefernder gebundener Bettung aus 3-5cm hydraulisch abbindendem Mörtel, Einbau in Haftschlämme.

Pflaster analog zur Vorposition in unterschiedlichen Formaten
Steinformat: L 40/30/20 x B 15 cm sowie L 40/30/20 x B 10cm
Dicke: 6 cm
Material/Farbe: Granodiorit grau-gelb
Anforderungen an Lieferungen/Herkunftsland: gem. Vorbemerkungen
Verlegeart: Wilder Läuferverband, in Streifen mit unterschiedlichen Breiten, Kreuzfugen sind zu vermeiden
Einbau für Bk 1,8 nach RStO 2012 Tafel 3, Zeile 1

Bearbeitung:
Allseitig gesägt
Oberseite (Ansichtsfläche) und Unterseite: Gestrahlt.
Die Anforderungen an den Gleitwiderstand sowie die Ausflusszeit gemäß TL-Pflaster-StB 06/15 (R1) sind unter allen Umständen einzuhalten.
Längsseiten: Gesägt.
Kopfseiten: Gesägt.

Die notwendigen mehrfachen Verdichtungsvorgänge bei Verwendung verschiedener Rüttelplatten, auch unter Einsatz von Wasser, zur Erreichung der notwendigen Anfangsstabilität der Fugen sind durchzuführen und einzukalkulieren. Bei der Verdichtung dürfen keine Steinverschiebungen auftreten. Die Verdichtungsvorgänge dürfen keine Beschädigungen und Verfärbungen an den Pflastersteinen verursachen; entsprechende Maßnahmen sind zu ergreifen.

Ausführungs-/Anforderungsvorgaben gemäß:
DIN EN 1342/ATV DIN 18318/TL Pflaster-StB/ZTV
Pflaster-StB/M FP 1

Einbauort: Pflasterflächen im Bereich der Polleranlage.
Auf dem Betonfundament

Produktbeispiel:
GY 007 der Fa. Euro Stone Projekt GmbH

Liefernachweis:
Euro Stone Projekt GmbH
Bosfelder Weg 25
D-33378 Rheda-Wiedenbrück
Phone: +49 (0)5242-9445-139
Menge: 21,000 m2

**1.02.24 Gebundene Verfugung des Naturwerksteinpflasters herstellen**
Gebundene Verfugung des Naturwerksteinpflasters herstellen, Fugen der fertigen Pflasterfläche der Vorpositionen
einschl. Lieferung aller benötigten Materialien sowie Witterungsschutz der frischen Fugen.

Fugenöffnungen mit einem wasserundurchlässigen Pflasterfugenmörtel, unter Einwirkung von Luftsauerstoff aushärtendem, zweikomponentiger Epoxidharzmörtel,
Farbe: passend zum Natursteinpflaster nach Herstellerangaben verfüllen.

Die Fugentiefe ist vor der Verfugung durch die Bauüberwachung freizugeben.
Steinoberflächen mit einem auf den Fugenmörtel abgestimmten Nachbehandlungsmittel nach Herstellerangaben reinigen.
Fugen sollen nach der Reinigung einen Fugenleerraum von 2-3mm aufweisen.
Mehr als 5mm tief nicht gefüllte Fugen sowie Steinoberflächen mit anhaftenden Mörtelresten werden nicht abgenommen.

Einbauort: Betonfundament Polleranlage
Menge: 21,000 m2

**1.02.25 Bewegungsfuge in Pflasterfläche mit elastischem Fugendichtstoff schließen**
Bewegungsfuge in Pflasterfläche mit elastischem Fugendichtstoff schließen,

Ausführung und Vorbehandlung nach Vorschrift des Fugendichtstoffherstellers,
Fugenbreite ab 5 mm, Fugentiefe bis 10 cm

Beschreibung:
- Hoch elastischer, einkomponentiger, lösemittelfreier, schnell erhärtender Polyurethan-Dichtstoff zum Füllen von vertikalen Anschluss- und Bewegungsfugen
- Für Wand- und Bodenflächen aus Beton, Pflasterflächen, Bereiche mit hoher Belastung.
- Zur Herstellung von flexiblen Verbindungen zwischen gleich- und verschiedenartigen Materialien.
Einschl. der Vorbehandlung der Fugenflanken mit einem geeigneten Primer.
- Innen und außen
- Standfest
- Hoch elastisch
- Hohe Witterungsbeständigkeit
- Hohe Anhaftung an einer Vielzahl von Baustoffen
- Auch für breitere Fugen geeignet
- Blasenfreie Aushärtung
- Klebefreie Oberfläche

Ort: Dehnfugen um die Betonfläche der Poller
Menge: 5,000 m

#### Titel 1.03 Hochsicherheitspoller

*Hinweis: Technik*
Technik

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
Die Arbeiten dürfen nur durch einen zugelassenen Fachbetrieb ausgeführt werden!

**1.03.01 Versenkbaren Hochsicherheitspoller liefern und einbauen**
Versenkbaren Hochsicherheitspoller liefern und einbauen.
Ein Eignungsnachweis ist zu liefern.

Für Hochsicherheitsrelevante Objekte nach den Kriterien ASTM F 2656-07-M30-P1 mit einer Anprallenergie von 656.000 Joule.
- Die Polleranlage in Doppelinstallation stoppt einen 6,8t LKW mit einer Aufprallgeschwindigkeit von 50 km/h.
- Im Poller eingebauter Hydraulikantrieb mit integrierten SoftStop in Öffnungsrichtung, für sehr leise und verschleißarme Bewegung des Pollers
- Die gesamte Hydraulikeinheit kann im eingebauten Zustand des Pollers ohne aufwändigen Ausbau durch eine Person herausgehoben werden (kostengünstiger Wartungs- und Serviceaufwand ohne zusätzlichen Hebe-
Equipment)
- Poller-Höhe: 800mm
- Poller-Durchmesser: 275mm
- Poller-Oberfläche: Stahl. Pulverbeschichtet. Farbe DB 703 bzw. RAL 7016
- Farbe Pollerkopf und Pollergrundplatte: RAL 7016
- Ausfahrgeschwindigkeit: ca. 8 Sekunden
- Einfahrgeschwindigkeit: ca. 4 Sekunden
- Lastklasse (EN124): C25
- Optische Warnanzeige: Integriertes LED Blinklicht
- Akustische Warnanzeige: Integrierter Summer am Pollerkopf absperrbare manuelle Entriegelung zum Notabsenken des Pollers
- Optional: Heizung für Poller nachrüstbar < -15°
- Anschlusswert: 230Vac, 50Hz
- Elektrische Schutzklasse: IP56
Pollerarmierung und Betonbewehrung nach Herstellerangaben werden in gesonderten Positionen abgerechnet.

Produkt wie vor Ort:
Poller J275/800HA - Stahl DB 703 2K der Fa Faac
Menge: 2,000 Stk

**1.03.02 Zulage: Montagewanne 275/600 liefern und einbauen**
Zulage zur Vorposition.
Montagewanne 275/600 liefern und einbauen.
Menge: 2,000 Stk

**1.03.03 Montagewanne Erweiterung**
Zulage zur entsprechenden Vorposition.
Montagewanne Erweiterung liefern und einbauen.
Menge: 2,000 Stk

**1.03.04 Feste Poller liefern und einbauen**
Feste Poller liefern und einbauen
Ein Eignungsnachweis ist zu liefern.

Passend zu angebotenen Hochsicherheitspollern
- Für Hochsicherheitsrelevante Objekte nach den Kriterien ASTM F 2656-07-M30-P1 mit einer Anprallenergie von 656.000 Joule.
- Die Polleranlage stoppt einen 6,8t LKW mit einer Aufprallgeschwindigkeit von 50 km/h.
- Durchgängiges Design in Kombination mit hydraulischen Pollern
- Flachfundament-Konzept
Extrem geringe Einbautiefe (<50cm) erlaubt trotzdem eine hohe
Anprallenergie
- Poller-Höhe: 800mm
- Poller-Durchmesser: 275mm
- Poller-Oberfläche: Stahl, Pulverbeschichtet DB 703
- Farbe Pollerkopf und Pollergrundplatte: RAL 7016 bzw. DB 703
- Optische Warnanzeige: Integriertes LED Licht.
Pollerarmierung und Betonbewehrung nach Herstellerangaben werden in gesonderten Positionen abgerechnet.

Produkt wie vor Ort
Poller J275/800F 2K - der Fa. FAAC
Stahl DB 703
Menge: 4,000 Stk

**1.03.05 Steuerung für Hochsicherheitspoller**
SPS-Steuerung mit Protokollfunktion.

Steuerung für Doppelpolleranlage Poller S-SPS 1807 synchron Version 2018 optional mit Modulen erweiterbar auf Mehrpolleranlage
- Speicherprogrammierbare Steuerung Siemens S7
- Netzanschluss 230V, 50Hz
- Max. Motoranschlussleistung 1000W
- Protokollfunktion Aufzeichnung aller Vorgänge zum Nachweis der Funktionstüchtigkeit
- Programmierung der Steuerung über Netzwerkschnittstelle
- individuelle Betriebslogiken für Standard- und Sonderfunktionen
- Frei programmierbare Betriebslogiken für kundenspezifische Lösungen aus 43 Parametern wählbar
- Bedienung über Webbrowser mit Echtzeit -Positionsanzeige, Ereignisprotokoll, Fehlerprotokoll und Parametrierung entweder per Laptop vor Ort oder via Internet über bauseitiges Netzwerk
- Videoüberwachung auf Oberfläche eingebettet optional möglich
- Ampelsteuerung integriert, Überwachung der Ampelanzeige
- Statusanzeige der Anlage vor Ort über LEDs oder LCD Display
- Endschaltereingänge für Position Offen und Geschlossen
- Eingänge für Impulsgeber
- Sicherheitseingänge für STOP, Notöffnung, Lichtschranken, Laserscanner
- Doppeldetektor zum Anschluss von Induktionsschleifen
- Heizung, Servicesteckdose
- Separate Absicherung 230/380V und 24V Komponenten
- Steuerung auf Einbauplatte vorinstalliert
- Motorpumpenansteuerung über Schütze
- Fernsteuerung über geeignete Zusatzmodule (GSM, Internet) möglich
- Sicherheitsfunksystem nicht kopierbar anschließbar
- Programmierbare Serviceanforderung
- Sabotageüberwachung
- Über die Erweiterungsmodule können Mehrpolleranlagen betrieben werden (bis zu 10 Stück)
Menge: 1,000 Stk

**1.03.06 Bediensäule aus Stahl liefern und einbauen**
Bediensäule aus Stahl mit Pulverbeschichtung DB 703 liefern und einbauen.

Standsäule (wie vor Ort vorhandene) Stahl Durchmesser 170mm. Höhe 1500 mm.
- Bedienung von automatischen Pollern
direkt beim Poller
- harmonische Ansicht in Kombination zu Pollern mit 275 mm Durchmesser
- Aufnahme der Steuerung für bis zu 4 Poller
- Zufahrtskontrolle durch Transpondertaster, Dreikantschlüsseltaster
- Zufahrtsregelung durch 1-seitige bzw. 2-Seitige Ampelleuchten
- Wartungsklappe mit Schloss

Die Herstellung einer Bediensäule erfolgt erst nach einer Freigabe des technischen Planes (Skizze) mit dem AG

Produkt ganau wie vor Ort an der Harthaerstr bzw. Im Stift
Menge: 1,000 Stk

*Hinweis: Induktions-/Sicherheitsschleifen*

**1.03.07 Induktionsschleife liefern und einbauen**
Induktionsschleife liefern und einbauen.
Jeweils 2 Stk für Polleranlage.
Zur Verlegung im Pflasterbelag.
Umfang gem. Herstellerangaben.
Inkl. Schnitt, Verfugung bzw. Pflaster aufnehmen und Verlegen.
Die anfallenden Stoffe aufladen, zu einer Recyclinganlage bzw. Deponie abfahren und fachgerecht entsorgen. Baustellenverkehr bedingte Verschmutzungen sind durch den AN auf seine Kosten zu beseitigen
Menge: 2,000 Stk

**1.03.08 Sicherheitssschleife liefern und einbauen**
Sicherheitsschleife/Induktionsschleife für versenkbare Poller liefern und einbauen.
Zur Verlegung im Asphaltbelag.
Umfang gem. Herstellerangaben.
Inkl. Schnitt im Asphalt und eine Fugenausbildung mit Bitum. Die anfallenden Stoffe aufladen, zu einer Recyclinganlage bzw. Deponie abfahren und fachgerecht entsorgen. Baustellenverkehr bedingte Verschmutzungen sind durch den AN auf seine Kosten zu beseitigen
Menge: 1,000 Stk

*Hinweis: Funktechnik/Zeitschaltung/Signalanlagen*

**1.03.09 Empfänger zu Funkanlage 866 MHz**
Mehrkanalempfänger mit integrierter Antenne.
Zum Anschluss (24 V) über 3 Drähte an eine Decodierplatine MINIDEC SL, MINIDEC SLH DECODER SL, DECODER SLH oder DECODER SLHP
Reichweite bis zu 100 m

Produkt:
Typ FAAC PLUS 1 868
(oder kompatibel mit der angebotenen Polleranlage)
Menge: 1,000 Stk

**1.03.10 Decodierplatine Frequenzbereich 866 MHz**
1-Kanal Decodierplatine Programmierbar über Software für 1000 Handsender.
Schnellanschluss über 5 poligen Stecksockel zur Steuerung von allen Steuerungen und Schraubklemmen für den Anschluss an Fremdgeräten (Open Collector und Relaisausgang) Quarzgesteuerte digitale Codeübertragung mit ständig wechselnden Code für Objekte mit erhöhtem Sicherheitsbedarf. (Rolling Code) Abmessung 40 x 46 x 18 mm

Produkt
Typ FAAC DECODER 868 SLHP
Menge: 1,000 Stk

**1.03.11 Digitale Wochenzeituhr**
Digitale Wochenzeitschaltuhr liefern, montieren in Bediensäule
Die Schaltuhr kann über einen Potentialfreienkontakt Befehls Geräte zu- oder ausschalten.
Schaltleistung: 230 V AC 2,5 A / 500 W,
Sommer- / Winterzeit umschaltbar,
Handschaltung: Automatikbetrieb,
Schaltungsvorwahl Dauer Ein / Dauer Aus.
Kompatibel mit der angebotenen Polleranlage.
Menge: 1,000 Stk

**1.03.12 2-seitige Ampelanlage für Bediensäule**
Zulage zur Vorposition "Bediensäule":
2-seitige Ampelanlage (rot + grün) liefern und in der Bediensäule montieren.
Menge: 1,000 Stk

**1.03.13 Akustischer Signalgeber als Warneinrichtung**
Zulage zur Vorposition "versenkbarer Hochsicherheitspoller":
Modul für Warnsignal beim Heben und Senken des Pollers.
Menge: 2,000 Stk

**1.03.14 Heizeinheit für Hydraulikeinheit im Poller**
Zulage zur Vorposition "versenkbarer Hochsicherheitspoller":
Heizeinrichtung für Hydraulikeinheit im Poller liefern und montieren
Menge: 2,000 Stk

**1.03.15 Anschluss im vorh. Hausanschlussschrank herstellen.**
*** Pauschalposition
Anschluss im vorh. Hausanschlussschrank herstellen.
Inkl. alle nötige Sicherungen und elektrotrchnische Elemente für einen korrekten Anschluss.

Der vorh. Schrank mit den Hausanschlüßen steht vor dem Angebotsabgabe zum Ansicht zur Verfügung.
Menge: 1,000 psch

**1.03.16 Inbetriebnahme**
Inbetriebnahme der Polleranlage nach Angaben der Hersteller mit Protokollierung der ev. Messstellendaten, Messgerätedaten, Kontrolle der Einhaltung der Montagevorschrift und Funktionskontrolle. Einweisung Funktionalität der Anlage sowie zur Einweisung zur Programmiersoftware.
Bedienungsanleitung
Bedienungsanleitung in Papierform.
1x DIN A4 Aktenordner mit:
- Bedienungsanleitung
- Datenblättern
- Formularvordrucken
- Bescheinigungen und Nachweisen
- Technischen Unterlagen

Anlage wird in einem betriebssicheren Zustand übergeben.
Menge: 1,000 Stk
